# EIS2 - Eiswerderstraße 12, 13585 Berlin
Angebotsaufforderung (GAEB DA XML 3.3, DA83)
Projekt: EIS 2
Währung: EUR
Abgabeort: Covivio Immobilien GmbH Lietzenburger Str. 90 10719 Berlin F
Ausführungsort: EIS2 Neubau, Eiswerderstraße 12, 13585 Berlin
Erstellt mit: 4 240423, NOVA AVA, 08.05.2024

## ALLGEMEINE PROJEKTBESCHREIBUNG EIS 2
ALLGEMEINE PROJEKTBESCHREIBUNG EIS 2
Grundstück:
EIS2 - Eiswerderstraße 12 in 13585 Berlin/Spandau

Neubauprojekt:

Das Projekt EIS-2 umfasst einen Gewerberiegel mit einem Hochhaus. Beide Bauabschnitte erhalten eine verbindende Tiefgarage. Insgesamt sollen im Turm 17 Wohnungen sowie eine Büro- bzw. Praxisfläche und im Erdgeschoss ein Restaurant entstehen. Im angrenzenden Riegel werden weitere Büroflächen und ein Boardinghouse mit 68 Miet-Apartments untergebracht. Insgesamt entstehen 224 unterirdische Stellplätze.

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
Das Projekt EIS 2 setzt sich aus zwei oberirdischen Gebäudeteilen zusammen: Turm und Riegel. Beide werden unabhängig voneinander erschlossen, besitzen aber Verbindungen in den unterirdischen Geschossen, damit die Stellplätze der Tiefgaragen von beiden Gebäudeteilen erreichbar sind. Der Riegel soll dreigeschossig mit Staffelgeschoss sowie zwei unterirdischen Geschossen errichtet werden. Die beiden Untergeschosse (UG) beinhalten zwei Tiefgaragenebenen. Das 1. Untergeschoss wird mit einer Zu- und Abfahrtsrampe an der nördlichen Stirnseite des Riegels erschlossen. Die Tiefgaragenebene im 2.UG ist über eine innenliegende Rampe mit der Verbindungsgarage zwischen beiden Baufeldern verknüpft. Diese Verbindungsgarage bekommt im Norden eine Einfahrtsrampe. Für die Ausfahrtsrampe wird die Westseite des bereits gebauten nördlichen Garagenteils geöffnet um hier die neue Ausfahrtrampe einzubauen.

Das Erdgeschoss und das 1. Obergeschoss des Riegels sollen eine Büronutzung erhalten. Für das 2. Obergeschoss und das Staffelgeschoss ist eine Nutzung als Boardinghouse geplant. Das Gebäude erhält drei Eingänge. Der Haupteingang befindet sich an der Westfassade in einer gläsernen Fuge, welche in der Fassade den Übergang zum Turm markiert. Weiter nördlich gibt es einen weiteren Eingang von Westen und an der Ostfassade den Ausgang eines Fluchttreppenhauses. Der Turm ist zehngeschossig mit Staffelgeschoss konzipiert. Im Erdgeschoss soll ein Restaurant mit Außenterrasse und im 1.Obergeschoss eine Büro- und Praxisfläche errichtet werden. In den darüberliegenden Geschossen entstehen 17 Eigentumswohnungen. Bei dem Turm handelt es sich um ein Hochhaus gemäß Hochhausrichtlinie. Die Vertikalerschließung erfolgt daher über einen Sicherheitstreppenraum mit Druckbelüftung und zwei Aufzügen, von denen einer als Feuerwehraufzug ausgeführt wird. Die Gastronomie im Erdgeschoss erhält einen separaten Eingang. Gebäudelage, Abmessung, Grenz- und Gebäudeabstände, Grundriss- und Gebäudeform des Objekts sind aus den Planunterlagen ersichtlich.

Bauabschnitte Neubau:
EIS2 - Riegel
EIS2 - Turm

Kennzahlen Turm:
Wohneinheiten  = 17 WE
Gewerbe: 1 Restaurant, 1 Gewerbe (5 Büroräume und 1 Besprechungsraum)

Kennzahlen Riegel:
Gemietete Wohneinheiten  = 97 Apartments
Gewerbe = 1 Büroraum, 1 Rezeption, 1 Personal

Kennzahlen EIS2:
Gewerbliche Einheiten (Insgesamt) = 43
- Wohnen Turm (2.-10,OG) = 2.303 m²
- Office Turm (1.OG) = 269 m²
- Gastro Turm (EG) = 436 m²
- Boardinghouse Riegel (EG.-3,OG)  = 4.875 m²
Summe Gewebe = 5.578 m²

BGF

| Riegel: | 5.738,9 m² |
| --- | --- |
| Turm: | 4.515,64 m² |

inkl. UG-1 und UG-2

Sonstiges:
Die vorgesehenen Bauleistungen werden entsprechend der derzeit geltenden öffentlich-rechtlichen Vorschriften, der dort geforderten bautechnischen Nachweise und nach den allgemein anerkannten Regeln der Baukunst und der Technik ausgeführt. Die Anforderungen des Brandschutzes sind einzuhalten.

Die Erschließung des Grundstückes an das vollständig ausgebaute öffentliche Straßenland im Sinne des Baugesetzbuches und des Erschließungsbeitragsgesetzes ist gesichert.

Die Dimensionierung sämtlicher Medien werden mit den Versorgungsträgern entsprechend des heutigen Standards abgestimmt und eingerichtet.

## ALLGEMEINE TECHNISCHE VORBEMERKUNGEN
ALLGEMEINE TECHNISCHE VORBEMERKUNGEN
01  Allgemeines
Anschlüsse für Wasser, Energie und Abwasser werden durch den AG in erforderlichem Maß auf dem Baufeld zur Verfügung gestellt. Die Kosten hierfür werden über einen in der Auftragsverhandlung festzulegenden Prozentsatz von der Schlussrechnungssumme in Abzug gebracht. Die Verteilung der Medien vom Übergabepunkt (z. B. Baustromverteiler des AG) bis zum Arbeitsplatz ist Sache des AN.

WC-Einrichtungen werden zur Verfügung gestellt, Abrechnung analog obigem Absatz.

Für vom AN selbst vorgesehene Lagerflächen u.ä. besteht generelle Abstimmungspflicht mit dem AG. Der AN kann ggf. aus Platzgründen keine eigenen Tagesunterkünfte, Magazincontainer, etc. aufstellen. Parkmöglichkeiten stehen auf dem Baufeld nur begrenzt zur Verfügung.

Durch die örtliche Bauleitung werden eine Baustellenordnung und der SiGe-Plan an den AN übergeben.

02  Angaben zur Ausführung
Die Baustelle ist vor Angebotsabgabe, spätestens jedoch vor Auftragsverhandlung durch den Bieter zu besichtigen. Alle sich aus den Örtlichkeiten ergebenden Aufwendungen sind einzukalkulieren.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur für die gemäß Leistungsverzeichnis vorgesehene Leistung, und auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind mit einer entsprechenden Begründung in einem Zusatzangebot einzureichen.

07 Verwendbarkeitsnachweis
Alle - auch die ausgeschriebenen - Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.

## 4051_01 Los 7 Elektroinstallation Hochhaus
Datum: 06.05.2024

### Bereich 1 Elektroinstallation Hochhaus

#### Abschnitt 1.1 KG 440

##### Titel 1.1.1 Erschließung und Hausanschluss

**1.1.1.10 Herstellung Hausanschlus**
Herstellung doppelter Hausanschluss 250 A Anzeichnen der
Bohrungen für die Hauseinführungen.
Liefern der Dichtungen für die Hauseinführungen
Menge: 1,000 Stk

##### Titel 1.1.2 Hauptstromanlage

*Hinweis: Verteilungen*

**1.1.2.10 Hauptverteilung**
*** Pauschalposition
HA-HV-Kombination als konfektionierter Isolierstoffverteiler gemäß
DIN-VDE und entsprechend der TAB Nord /Stromnetz Zuleitungen
2 Hausanschlüsse 3x250A Abgänge

1. Zentralisation; NH-Trenner
2. E-Mobiltät; Wandlerzähler, 2 NH-Trenner
3. Hausbedarf; Zähler, NH-Trenner
4. Notstrom; Zähler; NH-Trenner

Überspannungsschutz, Anschluss Potentialausgleich
Die Auslegung und Berechnung obliegt dem Anbieter.
Die Ausführung ist als WMP zur Freigabe vorzulegen.
Liefern und Montieren inkl. aller notwendigen Nebenarbeiten

Leitfabrikat: Hager / ABB oder gleichwertig

Angebotenes Fabrikat: '....................................' (vom Bieter einzutragen)
Menge: 1,000 psch

**1.1.2.20 Abnahme, Prüfung, Dokumentation der HSA**
*** Pauschalposition
Menge: 1,000 psch

**1.1.2.30 Zählerschrank 5 Felder/10 Zählerplätze**
Zählerschrank Zentralisation
Zählerschrank IP31 10 Zähler ,einschl. APZ nach TAB
Schutzklasse II,RAL,9002,
Leitungseinführung oben und unten
einschließlich Plantasche und Kabelspleißkasten
einschließlich Bestückung
Dispokomplettfelder 2,reihig,
SLS-Schalter 3-pol 35A verriegelbar
1St. FI-LS Schalter 1pol 16A im oberen Anschlussraum
einschließlich Sammelschienen 250A, Verbinder und
Anschlußklemmensatz und allem notwendigen Zubehör
komplett liefern montieren und betriebsbereit anschließen.

Leitfabrikat : Hager/ ABB oder gleichwertig

Angebotenes Fabrikat: '....................................' (vom Bieter einzutragen)
Menge: 2,000 Stk

**1.1.2.40 Direktstromzähler 63 A**
Zähler für Wohnung/Büro
Zähler liefern und einbauen einschließlich aller Nebenarbeiten.
Menge: 18,000 Stk

**1.1.2.50 SLS 50A**
Selektiver Leitungsschutzschalter 50A vorm Zähler Penthouse/Büro

Leitfabrikat : Hager / ABB oder gleichwertig

Angebotenes Fabrikat: '....................................' (vom Bieter einzutragen)
Menge: 2,000 Stk

**1.1.2.60 Wandleranlage**
*** Pauschalposition
Wandleranlage als Isolierstoffverteiler gemäß TAB zur Aufnahme
der Wandlerzählung für die Gastronomie EG
Die Konfektionierung obliegt dem Bieter und  die Anforderungen
sind der vorläufigen Leistungsberechnung zu entnehmen.
Die Ausführung ist als WMP vorzulegen.
Komplett liefern, montieren und betriebsfertig anschließen.

Leitfabrikat: Hager / ABB oder gleichwertig

Angebotenes Fabrikat: '....................................' (vom Bieter einzutragen)
Menge: 1,000 psch

**1.1.2.70 UV Hausbedarf**
*** Pauschalposition
Feldverteiler 4-feldrig incl. Medienfeld 8-reihig 2-türig zertifiziert
nach DIN EN61 439-1/-3 bestückt mit allen notwendigen
Sicherungselementen Unterzählungen und Kleinmaterial.
inkl. Zentrale Sonnenschutz sowie Zentrale Überwachung
Sicherheitsbeleuchtung zur Versorgung der Allgemein- und
Nebenflächen komplett liefern, montieren und betriebsfertig
anschließen.

Leitfabrikat: Hager / ABB oder gleichwertig

Angebotenes Fabrikat: '....................................' (vom Bieter einzutragen)
Menge: 1,000 psch

**1.1.2.80 Messen und Prüfen**
*** Pauschalposition
Messen, Prüfen und Dokumentation der Anlagen einschließlich
Prüfbericht nach DIN 48 831 Anlagenbeschreibung DIN 48 830.
Bestands und Revisionszeichnungen DIN 48 820 in zweifache
Ausführung Papierform und Digital
Menge: 1,000 psch

**1.1.2.90 UV Ladepunkte Hochhaus**
*** Pauschalposition
Feldverteiler inkl. Medienfeld zur Versorgung der 37 Ladepunkte
in der Tiefgarage die dem Hochhaus zugeordnet sind .
Vorbereitet zur Einbindung eines Backendbetreibers inkl.
Lastmanagement und Notausschaltung TG
Ausführung obliegt dem Bieter.
Die Ausführung ist als WMP vorzulegen
Komplett liefern, montieren und betriebsfertig anschließen.

Leitfabrikat: Hager / ABB oder gleichwertig

Angebotenes Fabrikat: '....................................' (vom Bieter einzutragen)
Menge: 1,000 psch

**1.1.2.100 Verteilung Sicherheitsstromversorgung**
*** Pauschalposition
Sicherheitsstromverteilung als Isolierstoffverteiler für Doppeleinspeisung
1 Zuleitung von HAHV
1 Zuleitung von BHKW
Schaltrelais mit Netzüberwachung zum Schalten zwischen Netz- und
Notstrom mit Abgängen für RDA, Aufzüge, DEA, Löschwasser,
Gastronomie, Beleuchtung.
Die Ausführung obliegt dem Bieter.
Die Ausführung ist als WMP vorzulegen
Komplett liefern, montieren und betriebsfertig anschießen.

Leitfabrikat: Hager / ABB oder gleichwertig

Angebotenes Fabrikat: '....................................' (vom Bieter einzutragen)
Menge: 1,000 psch

**1.1.2.110 Batterieanlage zur Überbrückung Umschaltzeit Netz- auf Sicherheitsstrom**
*** Pauschalposition
Batterieanlage zur Überbrückung Umschaltzeit Netz- auf
Sicherheitsstrom gemäß den gültigen Richtlinien und Vorschriften.
- Umschaltzeit max.10 Sekunden
- zu puffernde Leistung 75 kW
- Vorhaltezeit 5 Minuten
Die Auslegung obliegt dem Bieter.
Die Ausführung ist als WMP vorzulegen
Menge: 1,000 psch

*Hinweis: Kabel und Leitungen*
Die nachfolgenden Positionen verstehen sich als Gesamtleistung für die Lieferung und Verlegung von Kabeln und Leitungen der ausgeschriebenen Dimensionen.
Diese sind bauablaufbedingt, entsprechend der baulichen Verhältnisse und Nutzungszweck in Teillängen zu verlegen.
Unterbrechungen der Verlegearbeiten sowie das Vorhalten
und schützen der Kabel bis zur Endverlegung sind bei der Einheitspreiskalkulation zu berücksichtigen.
Eine Änderung der Einheitspreise bzw. Kostenaufschläge für die spätere Endverlegung sind nicht zulässig und werden nicht gesondert vergütet.
Verschnittmengen sind bei der Einheitspreiskalkulation zu berücksichtigen und werden nicht gesondert vergütet.
Die Verlegung der genannten Kabel und Leitungen erfolgt:
- auf vorhandenen Kabelrinnen, bzw. Kabelleitern
- auf Steigetrassen, bzw. C-Profilschienen mit Bügelschellen
- in Kabelsammelhaltern als Einzelleitung bzw. Leitungsbündel
- in Leitungsführungskanälen oder Geräteeinbaukanälen
- in Leitungskanälen mit Brandschutzqualität
- in Installationsrohren auf Putz
- in Installationsrohren im Beton
- in Wand- bzw. Deckenschlitzen
- im Ständerwerk von Trockenbauwänden
- in sonstigen Hohlräumen des Baukörpers.
- in Kabelschutzrohrtrassen oder Kabelgräben im Erdreich
- auf dem Rohfussboden
Der anzubietende Einheitspreis bezieht sich auf die Lieferung und Verlegung der Kabel/ Leitungen für die gesamte Länge vom Startpunkt bis zum Zielpunkt einschl. aller notwendigen Befestigungsmaterialien. Die Verlegeart kann während des Leitungsverlaufes mehrfach wechseln.

**1.1.2.120 Zuleitung UV Ladepunkte**
Zuleitung UV Ladepunkte
NYY 5x120mm² Verlegung auf Trassen und C-Schienen
beidseitig angeschlossen.
Menge: 112,000 m

**1.1.2.130 Zuleitung Zählerzentralisation**
Zuleitung Zentralisation NYY 5x70mm²
von der HA HV an die Zählerschränke
Verlegung auf C-Schienen
Beidseitig angeschlossen
Menge: 24,000 m

**1.1.2.140 Zuleitungen Sicherheitsstromversorgung**
Zuleitung Sicherheitsstromversorgung
NYY 5x95mm² von der HA HV an die Zählerschränke
Verlegung auf C-Schienen
Beidseitig angeschlossen
Menge: 96,000 m

**1.1.2.150 Zuleitung Hausbedarf**
Zuleitung Hausbedarf NYY 5x35mm²
von der HA HV an die HV Hausbedarf
Verlegung auf C-Schienen
Beidseitig angeschlossen
Menge: 15,000 m

**1.1.2.160 Zuleitungen Wohnungen**
Zuleitung Wohnungen NYY 5x16mm²
verlegt auf Trassen ,C-Schienen und Kabelleitern
Beidseitig angeschlossen
Menge: 700,000 m

**1.1.2.170 Zuleitungen Wohnungen**
Zuleitung Wohnungen NYY 5x25mm²
verlegt auf Trassen ,C-Schienen und Kabelleitern
Beidseitig angeschlossen
Menge: 150,000 m

**1.1.2.180 Zuleitungen Allgemein und Nebenflächen**
Zuleitung Allgemein-/Nebenflächen NYY 3x2,5mm²
verlegt auf Trassen C-Schienen und Installationsrohr
Menge: 800,000 m

**1.1.2.190 Zuleitungen Allgemein und Nebenflächen**
Zuleitung Allgemein-/Nebenflächen NYY 5x2,5mm²
verlegt auf Trassen C-Schienen und Installationsrohr
Menge: 250,000 m

**1.1.2.200 Zuleitungen Allgemein und Nebenflächen**
Zuleitung Allgemein-/Nebenflächen NYY 5x4mm²
verlegt auf Trassen C-Schienen und Installationsrohr
Menge: 120,000 m

**1.1.2.210 Zuleitungen Allgemein und Nebenflächen**
Zuleitung Allgemein-/Nebenflächen NYY 5x6mm²
verlegt auf Trassen C-Schienen und Installationsrohr
Menge: 60,000 m

**1.1.2.220 Funktionserhaltzuleitung SV-HH 5x95mm²**
Zuleitung SV HH NHXH 5x95mm² E90
Verlegt auf Funktionserhalt Trassen
Menge: 96,000 m

**1.1.2.230 Zuleitungen Funktionserhalt 5x16mm²**
Zuleitung SV Büro, Gastro, Gemeinschaftsanlagen
NHXH 5x16mm² verlegt auf Trassen C-Schienen und Kabelleitern
Menge: 60,000 m

**1.1.2.240 Zuleitungen Funktionserhalt 5x6mm²**
Zuleitung SV Büro, Gastro, Gemeinschaftsanlagen
NHXH 5x6mm² verlegt auf Trassen C-Schienen und Kabelleitern
Menge: 90,000 m

**1.1.2.250 Zuleitungen Funktionserhalt 5x2,5mm²**
Zuleitung SV Büro, Gastro, Gemeinschaftsanlagen
NHXH 5x2,5mm² verlegt auf Trassen C-Schienen und Kabelleitern
Menge: 130,000 m

**1.1.2.260 Zuleitungen Funktionserhalt 3x2,5mm²**
Zuleitung SV Allgemeinflächen NHXH 3x2,5mm²
verlegt auf Trassen und Kabelleitern Funktionserhalt
Menge: 170,000 m

**1.1.2.270 Kabelbahn 600er**
Kabeltrasse inkl Befestigung und notwendigen Formteilen
Menge: 40,000 m

**1.1.2.280 Kabelbahn 400er**
Kabeltrasse inkl Befestigung und notwendigen Formteilen
Menge: 40,000 m

**1.1.2.290 C-Schiene**
Zur Kabelbefestigung bei Verlegung an Wand/Decke
in verschiedenen Dimensionen incl. Kabelschellen
Gegenwannen und Befestigungsmaterial.
Menge: 300,000 m

**1.1.2.300 Kabelabschottungen WD90 "System Wichmann" ®, Brandabschottung von Kabeldurchführungen in Wänden und Decken**
Feuerbeständige Abschottungen von Kabeldurchführungen in Decken und Wänden nach DIN 4102 S90, bestehend aus einem verzinkten Stahlblechgehäuse, ausgekleidet mit im Brandfall aufschäumendem Brandschutzmittel.Die Brandabschottung muss funktionell von der Kaltrauchabdichtung getrennt sein und unabhängig von der Abdichtung funktionieren. Die Funktionsfähigkeit darf bei Nachrüstungsarbeiten nicht unterbrochen sein. Die Kabelabschottung ist als fertiges Bauelement zu liefern und einzumörteln. Die Montage erfolgt gemäß der beiliegenden Montageanleitung. Kaltrauchabdichtung mit stirnseitigen EasyFoam Schaumstopfen. Diese werden grob zugeschnitten und in die Restöffnungen eingesetzt. Verbleibende Öffnungen sind mit einem dauerelastischen Dichtstoff (z.B. Silikon, Acryl, ...) oder EasyFoam Brandschutzmontageschaum kaltrauchdicht zu verschließen. Zugelassen vom DIBt Berlin unter der Nummer Z-19.15-202. FTZ Spezifikation 736 53 FS 1/07.88. Die Abschottung wird inkl. Montageanleitung, Schaumstopfen und Güteschild geliefert. Einbau nach ABG Z-19.53-2517.
Für den Einbau ist keine Verarbeiter-Zertifizierung notwendig.
Folgende Anforderungen sind an die Kabelabschottungen zu stellen:
- Feuerwiderstandsklasse S90 nach DIN 4102.
- Die einfache und absolut staubfreie Nachrüstung und Instandhaltung müssen auch ohne zulassungsgebundene Spezialbaustoffe oder spezielle Verarbeiter-Zulassungen oder Schulungen jederzeit möglich sein.
- Nachweis über die bestandene Emissionsuntersuchung auf VVOC, VOC und SVOC nach dem Prüf- und Bewertungsschema des Ausschusses zur gesundheitlichen Bewertung von Bauprodukten (AgBB) (bei Abdichtung mit den von Wichmann empfohlenen Dichtstoffen).
- Im Hinblick auf wirtschaftliche und brandschutztechnische Nachhaltigkeit darf das angebotene Schottsystem kein Kombischott sein.
- Deckeneinbau oben-bündig zugelassen.
- Zugelassen für Kabel aller Art ohne Begrenzung des Kabeldurchmessers sowie für Kabelbündel.
- Zugelassen für Hohlleiter bis 68 mm x 41 mm und Koaxialhohlleiter bis 60 mm.
- Zugelassen für Bündelrohrsysteme bis 50 mm Durchmesser und Bündeladerleitungen bis 24 mm Durchmesser.
- Zugelassen für alle Leerrohre nach DIN EN 61386 mit und ohne Kabelbelegung bis zu einem Durchmesser von 63 mm sowie Leerrohrbündel; die Kabeldurchmesser dürfen auch in Leerrohren nicht begrenzt sein.
- Der Innenraum der Abschottung ist zu 100 % mit Kabeln und / oder Leerrohren belegbar; die Abschottung darf nicht überbelegbar sein.
- Bei vollständiger Belegung darf der Kabeldurchmesser nicht eingeschränkt sein.
- Keine Abstandsvorschriften zwischen Kabeln, Leerrohren, Leerrohrbündeln, Hohlleitern oder Bündelrohren.
- Einbau, Abdichtung und Instandhaltung müssen auch von nur einer Schottseite möglich und zugelassen sein.
- Nachweis über die Schallschutzeigenschaften.
- Die verwendeten Materialien müssen geruchsneutral sein.
- Alle verwendeten Materialien müssen recyclebar sein.
- Im Brandfall dürfen durch die Abschottung keine zusätzlichen toxischen Gase entstehen.
Gleichwertige Systeme sind zugelassen; die Gleichwertigkeit muss in allen angegebenen Punkten gewährleistet sein und darf sich nicht nur auf die Feuerwiderstandsdauer beziehen; Manschetten, Mineralfaser-, Mörtel- oderSchaum- bzw. Schaumsteinschotts werden nicht als gleichwertig anerkannt.
Leitfabrikat WD90 Kabelboxen "System Wichmann" ®
Hersteller:
Wichmann Brandschutzsysteme GmbH & Co. KG
Siemensstraße 7
57439 Attendorn
Tel: +49 2722 6382-0, Fax: +49 2722 6382-299
www.wichmann.biz
Wichmann WD 90 Kabelbox rechteckig
Art.Nr.: 00110380
Menge: 31,000 Stk

**1.1.2.310 Kabelabschottungen WD90 "System Wichmann" ®, Brandabschottung von Kabeldurchführungen in Wänden und Decken**
Feuerbeständige Abschottungen von Kabeldurchführungen in Decken und Wänden nach DIN 4102 S90, bestehend aus einem verzinkten Stahlblechgehäuse, ausgekleidet mit im Brandfall aufschäumendem Brandschutzmittel.Die Brandabschottung muss funktionell von der Kaltrauchabdichtung getrennt sein und unabhängig von der Abdichtung funktionieren. Die Funktionsfähigkeit darf bei Nachrüstungsarbeiten nicht unterbrochen sein. Die Kabelabschottung ist als fertiges Bauelement zu liefern und einzumörteln. Die Montage erfolgt gemäß der beiliegenden Montageanleitung. Kaltrauchabdichtung mit stirnseitigen EasyFoam Schaumstopfen. Diese werden grob zugeschnitten und in die Restöffnungen eingesetzt. Verbleibende Öffnungen sind mit einem dauerelastischen Dichtstoff (z.B. Silikon, Acryl, ...) oder EasyFoam Brandschutzmontageschaum kaltrauchdicht zu verschließen. Zugelassen vom DIBt Berlin unter der Nummer Z-19.15-202. FTZ Spezifikation 736 53 FS 1/07.88. Die Abschottung wird inkl. Montageanleitung, Schaumstopfen und Güteschild geliefert. Einbau nach ABG Z-19.53-2517.
Für den Einbau ist keine Verarbeiter-Zertifizierung notwendig.
Folgende Anforderungen sind an die Kabelabschottungen zu stellen:
- Feuerwiderstandsklasse S90 nach DIN 4102.
- Die einfache und absolut staubfreie Nachrüstung und Instandhaltung müssen auch ohne zulassungsgebundene Spezialbaustoffe oder spezielle Verarbeiter-Zulassungen oder Schulungen jederzeit möglich sein.
- Nachweis über die bestandene Emissionsuntersuchung auf VVOC, VOC und SVOC nach dem Prüf- und Bewertungsschema des Ausschusses zur gesundheitlichen Bewertung von Bauprodukten (AgBB) (bei Abdichtung mit den von Wichmann empfohlenen Dichtstoffen).
- Im Hinblick auf wirtschaftliche und brandschutztechnische Nachhaltigkeit darf das angebotene Schottsystem kein Kombischott sein.
- Deckeneinbau oben-bündig zugelassen.
- Zugelassen für Kabel aller Art ohne Begrenzung des Kabeldurchmessers sowie für Kabelbündel.
- Zugelassen für Hohlleiter bis 68 mm x 41 mm und Koaxialhohlleiter bis 60 mm.
- Zugelassen für Bündelrohrsysteme bis 50 mm Durchmesser und Bündeladerleitungen bis 24 mm Durchmesser.
- Zugelassen für alle Leerrohre nach DIN EN 61386 mit und ohne Kabelbelegung bis zu einem Durchmesser von 63 mm sowie Leerrohrbündel; die Kabeldurchmesser dürfen auch in Leerrohren nicht begrenzt sein.
- Der Innenraum der Abschottung ist zu 100 % mit Kabeln und / oder Leerrohren belegbar; die Abschottung darf nicht überbelegbar sein.
- Bei vollständiger Belegung darf der Kabeldurchmesser nicht eingeschränkt sein.
- Keine Abstandsvorschriften zwischen Kabeln, Leerrohren, Leerrohrbündeln, Hohlleitern oder Bündelrohren.
- Einbau, Abdichtung und Instandhaltung müssen auch von nur einer Schottseite möglich und zugelassen sein.
- Nachweis über die Schallschutzeigenschaften.
- Die verwendeten Materialien müssen geruchsneutral sein.
- Alle verwendeten Materialien müssen recyclebar sein.
- Im Brandfall dürfen durch die Abschottung keine zusätzlichen toxischen Gase entstehen.
Gleichwertige Systeme sind zugelassen; die Gleichwertigkeit muss in allen angegebenen Punkten gewährleistet sein und darf sich nicht nur auf die Feuerwiderstandsdauer beziehen; Manschetten, Mineralfaser-, Mörtel- oderSchaum- bzw. Schaumsteinschotts werden nicht als gleichwertig anerkannt.
Leitfabrikat WD90 Kabelboxen "System Wichmann" ®
Hersteller:
Wichmann Brandschutzsysteme GmbH & Co. KG
Siemensstraße 7
57439 Attendorn
Tel: +49 2722 6382-0, Fax: +49 2722 6382-299
www.wichmann.biz
Wichmann WD 90 Kabelbox rechteckig
Art.Nr.: 00110640
Menge: 8,000 Stk

##### Titel 1.1.3 Installationen

*Hinweis: Wohnung Regelgeschoß*
Wohnung RG
Wohnungsinstallation im hochwertigen Wohnungsbau vorgerüstet für Smart Home Anwendungen. Installation 5 adrig als Schalterprogramm ist Busch Jäger Future Linear Studioweiss gesetzt.
Die Hohlwanddosen sind in winddichter Version auszuführen und die Betoninstallation ist weitestgehend vorgerüstet. Die Deckeneinlegearbeiten für die Leuchtenauslässe sind zu prüfen auf Lage, Vollständigkeit und Durchgang.
Alle Schalterdosen auch als Schalterabzweigdosen und erforderlichen Anschlussarbeiten sin einzukalkulieren.
Die Anschlüsse der Sonnenschutzanlagen incl. notwendiger Bohrungen sind einzukalkulieren.
Die Übergangsdosen erhalten eine Blindabdeckung aus dem gewählten Schalterprogramm.
Die WCs erhalten eine Vorrüstung für ein Dusch-WC-230V.
Alle Vorbauständer werden in den örtlichen Potentialausgleich eingebunden.

**1.1.3.10 Unterverteilung/ Feldverteiler**
Feldverteiler Hohlwand 2 Felder 6-reihig bestückt mit:
5 St. FI 3pol 40A 0,03A
5 St LS B10A 1pol
12 St.LS B16A 1pol
1 St.LS B16 A 3pol
23 St. Stromstoßschalter
1 St. Hauptschalter 63A
ÜSE
Die Bestückung erfolgt möglichst fabrikatseinheitlich.

Leitfabrikat: Hager / ABB oder gleichwertig

Angebotenes Fabrikat: '....................................' (vom Bieter einzutragen)

Zentrale Sonnenschutz

Angebotenes Fabrikat: '....................................' (vom Bieter einzutragen)
Menge: 16,000 Stk

**1.1.3.20 Taster und Steckdosen Busch Jäger Future Linear studioweiss**
Schalterprogramm Busch Jäger Future Linear Studioweiss
72 St. Steckdosen
24 St. Taster
10 St. Jalosietaster
1 St. Auslösetaster RS Tür Rot mit Aufdruck Schliessen
10 St. Blindabdeckungen
26 St. Einfachrahmen
29 St. Zweifachrahmen
18 St. Dreifachrahmen
42 St. Geräteabzweigdosen
78 St. Gerätedosen
Menge: 16,000 Stk

**1.1.3.30 Anschlüsse beidseitig**
Anschlüsse inkl. Dosen und Anschluss Potentialausgleich für:
Herd
Badheizkörper
Heizkreisverteiler komplett/ Thermostate
Lüfter
Motoren Sonnenschutz / Verdrahtung Zentrale
Dusch-WCs Montageständer
Menge: 16,000 Stk

**1.1.3.40 Kabel und Leitungen**
Verlegeart: 50% Rohfußboden, 30% HW, 20% u.P.
800 m NYY 5x 2,5mm²
250 m NYM 5x 1,5 mm²
100 m NYM 5x 2,5mm²
450 m ISTY 2x2x08mm²
Menge: 16,000 Stk

**1.1.3.50 Beleuchtung**
Sämtliche Leuchtenauslässe erhalten Schraubenlose
Anschlussklemmen und ein LED Leuchtmittel.
6 St. Wandauslässe
23 St. Deckenauslässe
Menge: 16,000 Stk

**1.1.3.60 Kellerinstallation Mieterkeller**
Zuleitung aus dem zugeordneten Wohnungszähler
1 St. LED Wandleuchte ISO Oval
1 St. Schalter-Steckdosen Kombination
Busch Jäger Ocean
1 St Feuchtraumabzweigdose
montiert auf bauseitigen Montageblechen an den
Kellertrennwänden.
Menge: 16,000 Stk

**1.1.3.70 RZB Downlight Toledo**
RZB Downlight Sanitär Toledo
mit HF-BWM D=255mm
Art.Nr.: RZB 901453.002.19
ohne Melder in Bädern; WC etc.

Angebotenes Fabrikat: '....................................' (vom Bieter einzutragen)
Menge: 112,000 Stk

*Hinweis: Penthouse*
Penthouse
Wohnungsinstallation im hochwertigen Wohnungsbau
für Smart Home Anwendungen Installation 5 adrig
Als Schalterprogramm ist Busch Jäger Future Linear Studioweiss gesetzt.
Im Gegensatz zu Regelgeschoß wird hier Smart Home umgesetzt.
Die Hohlwanddosen sind in Winddichter Version auszuführen die Betoninstallation ist weitestgehend vorgerüstet. Die Deckeneinlegearbeiten für die Leuchtenauslässe sind zu prüfen auf Lage, Vollständigkeit und Durchgang.
Alle Schalterdosen auch als Schalterabzweigdosen und erforderlichen Anschlussarbeiten sind einzukalkulieren.
Die Anschlüsse der Sonnenschutzanlagen incl. notwendiger Bohrungen sind einzukalkulieren.
Die Übergangsdosen erhalten eine Blindabdeckung aus dem gewählten Schalterprogramm.
Die WC,s erhalten eine Vorrüstung für ein Dusch-WC-230V.
Alle Vorbauständer werden in den örtlichen Potentialausgleich eingebunden.

**1.1.3.80 Unterverteilung / Feldverteiler**
Feldverteiler Hohlwand 2 Felder 6reihig
bestückt mit
6 St. FI 3pol 40A 0,03A
8 St LS B10A 1pol
17 St.LS B16A 1pol
2 St.LS 16 A 3pol
28 St. Stromstoßschalter
1 St. Haupschalter 63A
ÜSE
Die Bestückung erfolgt möglichst fabrikatseinheitlich.

Leitfabrikat Hager / ABB oder gleichwertig

Angebotenes Fabrikat: '....................................' (vom Bieter einzutragen)

Zentrale Sonnenschutz

Angebotenes Fabrikat: '....................................' (vom Bieter einzutragen)
Menge: 1,000 Stk

**1.1.3.90 Taster und Steckdosen Busch Jäger Future Linear studioweiss**
Schalterprogramm Busch Jäger Future Linear Studioweiss
10 St. Touchpanel smart home
115 St. Steckdosen
1 St. Taster / Ausschalter
10 St. Jalosietaster
1 St. Auslösetaster RS Tür Rot mit Aufdruck Schliessen
10 St. Blindabdeckungen
38 St. Einfachrahmen
29 St. Zweifachrahmen
18 St. Dreifachrahmen
42 St. Geräteabzweigdosen
98 St. Gerätedosen
Menge: 1,000 Stk

**1.1.3.100 Anschlüsse beidseitig**
Anschlüsse inkl. Dosen und Anschluss Potentialausgleich für:
Herd
Badheizkörper
Heizkreisverteiler komplett/ Thermostate
Lüfter
Motoren Sonnenschutz / Verdrahtung Zentrale
Dusch-WCs Montageständer
Sauna
Menge: 1,000 Stk

**1.1.3.110 Kabel und Leitungen**
*** Pauschalposition
Verlegeart: 50% Rohfußboden, 30% HW, 20% u.P.
1200m NYY 5x 2,5mm²
400m NYM 5x 1,5 mm²
200m NYM 5x 2,5mm²
600m ISTY 2x2x0,8mm²
Menge: 1,000 psch

**1.1.3.120 Beleuchtung**
*** Pauschalposition
Sämtliche Leuchtenauslässe erhalten Schraubenlose Anschlussklemmen
und ein LED Leuchtmittel (Baufassung incl. LM). Dafür belaufende Kosten
sind in die Gesamtkalkulation mit einzurechnen.
14 St. Wandauslässe
23 St. Deckenauslässe
Menge: 1,000 psch

**1.1.3.130 RZB Downlight Toledo**
RZB Downlight Sanitär Toledo
mit HF-BWM D=255mm
Art.Nr.: RZB 901453.002.19

ohne Melder
in Bäder; WCs; etc.

Angebotenes Fabrikat: '....................................' (vom Bieter einzutragen)
Menge: 7,000 Stk

**1.1.3.140 Kellerinstallation Mieterkeller**
*** Pauschalposition
Zuleitung aus dem zugeordneten Wohnungszähler
1 St. LED Wandleuchte ISO Oval
1 St. Schalter-Steckdosen Kombination
Busch Jäger Ocean
montiert auf bauseitigem Montageblech
Menge: 1,000 psch

*Hinweis: 1.OG Büro*
1.OG Büro
Als Schalterprogramm ist Busch Jäger Future Linear Studioweiss gesetzt.
Alle Rahmen erhalten ein Beschriftungsfeld dauerhaft beschriftet mit Verteilungs- und Stromkreisnummer.
Die Hohlwanddosen sind in winddichter Version auszuführen. Die Betoninstallation ist weitestgehend vorgerüstet die Deckeneinlegearbeiten für die Leuchtenauslässe sind zu prüfen auf Lage, Vollständigkeit und Durchgang.
Alle Schalterdosen auch als Schalterabzweigdosen und erforderlichen Anschlussarbeiten sind einzukalkulieren.
Die Anschlüsse der Sonnenschutzanlagen incl. notwendiger Bohrungen sind einzukalkulieren Die Übergangsdosen erhalten eine Blindabdeckung aus dem gewählten Schalterprogramm.
Alle Vorbauständer werden in den örtlichen Potentialausgleich eingebunden.

**1.1.3.150 Büroinstallation Büroräume und Flure**
*** Pauschalposition
110 St Steckdoseneinsätze UP 16 A
10 St. Universalschalter UP komplett
2 St. Doppelwechselschalter komplett
19 St Jalousietaster UP komplett
19 St. Blindabdeckungen UP komplett
46 St. Doppelrahmen mit Beschriftungsfeld
68 St. Einfachrahmen mit Beschriftungsfeld
21 St. Lichtauslässe mit LED Leuchtmittel
2 St. Bodentanks bestückt mit je 2 Doppelsteckdosen+2 St.
RJ 45 Datendoppeldosen CAT6a
1 St UV als Feldverteiler 3 feldig 6reihig bestückt mit allem
notwendigen Sicherungsmaterial, Überspannungsschutz
Lastschützen und Steuerungkomponenten und Sonnenschutzzentrale
1600m NYY3x2,5mm²
800m NYY5x1,5mm²
600m ISTY 2x2x0,8mm"
600m Flexrohr innen glatt M20
10 St Rauchmelder Funkvernetzt für gewerblichen Einsatz
Menge: 1,000 psch

**1.1.3.160 Installation Sanitärkern Büro**
*** Pauschalposition
Die Sanitärbereiche erhalten je 1Steckdose am Waschtisch
oberhalb der Ablage sowie einen Anschluß für ein Untertischwarmwassergerät, Die Urinale erhalten einen elektrischen
Anschluß. Die Beleuchtung wird über in den Leuchten installierte
Präzenzmelder gesteuert.
6 St Steckdoseneinsatze 16 A UP Busch Jäger
6 St. Einfachrahmen mit Beschriftungsfeld
6 St Hohlwandgerätedosen 68mm winddicht
2 St. Festanschluß für Urinalbecken
120m NYY 3x2,5mm²
80m NYM 3x1,5mm²
Menge: 1,000 psch

**1.1.3.170 RZB Downlight Sanitär Toledo**
RZB Downlight Sanitär Toledo
mit HF -BWM D=255mm
Art.-Nr.: RZB 901453.002.19

Angebotenes Fabrikat: '....................................' (vom Bieter einzutragen)
Menge: 16,000 Stk

**1.1.3.180 RZB Flat Polymero Master & Slave**
RZB Flat Polymero Master & Slave
19W max.2500KDALI Master undSlave RZB 311518.00
entsprechend Leuchtenliste Beleuchtungsberechnung
Art.Nr.: RZB 311518.00

Angeb. Produkt '..........................................' vom Bieter einzutragen
Menge: 14,000 Stk

**1.1.3.190 RZB Fluchtwegpiktogramme**
Vollkunststoffleuchte in schlagzäher Ausführung.

Zur Rettungswegkennzeichnung
Gehäuse Kunststoff (Polycarbonat).
Geeignet für Deckenanbau, Ketten- oder Seilpendel, Wandanbau
Mit Zubehör auch als Pendelleuchte möglich. Betriebsgerät integriert.
Zum Anschluss an Sicherheitsstromversorgung. 4 Folien zur
Rettungswegkennzeichnung beigelegt.
Serienname Katalog [PM]:GSUN 5
Materialnummer (SAP):672532.002
Sichtfarbe (SAP):weiß
Länge L (SAP):336 mm
Breite B (SAP):56 mm
Höhe H min. (SAP):238 mm
Nettogewicht (SAP):1,3 kg
Bauart Sicherheitsleuchte (SAP):für zentrale Versorgung
System Notbeleuchtung: Standard
Betriebsart (SAP):NL Dauerschaltung
Erkennungsweite (SAP):32 m
Ausführung Akku (SAP):ohne Akku
Nennlampe 1 (SAP):LED
Sockel Lampe 1 (SAP):ohne Sockel
Lichtfarbe Lampe 1 (SAP):4000K
Farbwiedergabeindex Lampe 1 (SAP):80
Schaltungsart Lampe 1 (SAP):EVG
Spannung kombiniert: 220 - 240 V / 0 Hz, 50 - 60 Hz
Leistungsfaktor (SAP):0,83
Schutzklasse (SAP):II
Leuchten an Sicherung B16A (SAP):27
Einschaltstrom / Einschaltzeit kombiniert: 27 A / 250 µs
Schutzart (SAP):IP 54
Umgebungstemperatur kombiniert (JS):-10 °C ... + 45 °C
Schlagschutz: IK04 (Schlagschutz 0,50 Joule)
Sicherheitszeichen (SAP):F-Zeichen
Sonstige Zeichen (SAP):WEEE-Zeichen
Alle Leuchten mit Sibel Funktion werden aus der Notstromverteilung
gespeist und über eine Buslinie überwacht
Menge: 4,000 Stk

*Hinweis: EG/UG Gastronomie*
EG/UG Gastronomie
Für die Gastronomie sind nur die Allgemeinbereiche in Ansätzen
geplant. Änderungen und Anpassungen durch den Betreiber
sind noch möglich. Bislang sind auch noch keine Vorrüstungen erfolgt.

**1.1.3.200 Installationen Allgemeinflächen**
*** Pauschalposition
Inkl. Verkabelung und Installationsmaterial wie Gerätedosen u. ä.
52 St Steckdoseneinsätze UP 16 A
5 St. Taster UP komplett
2 St. Doppelwechselschalter komplett
5 St Festanschlüsse Urinal
5 St. Festanschlüsse Händetrockner
23 St. Doppelrahmen mit Beschriftungsfeld
15 St. Einfachrahmen mit Beschriftungsfeld
26 St. Lichtauslässe mit LED Leuchtmittel
1 St UV als Feldverteiler 3 feldig 6reihig bestückt mit allem
notwendigen Sicherungsmaterial, Überspannungsschutz Lastschützen
und Steuerungkomponenten
46 St Gerätedosen UP
12 St. Hohlwandgerätedosen 68mm winddicht
12 St. Hohlwandschalterdosen 68mm winddicht
1600m NYY3x2,5mm²
1200m NYY5x1,5mm²
600m MHXMH-I 3x1,5mm²
300m MHXMH-I 5x1,5mm²
200 St. Kabelschlaufen für bis zu 8 Leitungen incl.
Befestigungsmaterial Halogenfrei
Menge: 1,000 psch

**1.1.3.210 Installation Küchenbereich Warm**
Installation Küchenbereich gemäß Übersichtsplan
Die Installation erfolgt gemäß den Vorschriften für gewerblichen
Küchenbau. Die Gestelle und Edelstahlküchenmöbel erhalten
einen Potentialausgleich. Die Anschlüsse sind einzukalkulieren
und nach Bedarf als Steckergerät oder Festanschluß auszuführen.
Die Leitungsführung erfolgt in Kanal oder auf Trasse in Einzelfällen
auch Unterputz. Die Anschlüsse für zusätzliche Kühlgeräte und die
Ablufthauben sind einzukalkulieren (Vorhaltung).
Alle Installationen sind Halogenfrei auszuführen.
1 St UV als Feldverteiler 2 feldig Standgerät 2x3x6 reihig
bestückt mit allem notwendigen Sicherungsmaterial,
Überspannungsschutz Lastschützen und Steuerungskomponenten, Notfallnetztrenneinrichtung auf Klemmen verdrahtet.
5 St. Fi-Schutzschalter 63A 0,03A
9 St. Fi-Schutzschalter 40A 0,03A
3 St. Sicherungsautomat 3-pol 32A
5 St. Sicherungsautomat 3-pol 25A
12 St. Sicherungsautomat 3-pol 16A
12 St. Sicherungsautomat 1-pol 16A
360m NHYMH-I 5 x 2,5mm²
150m NHYMH-I 5 x 4mm²
90m NHYMH-I 5 x 6mm²
60m NHYMH-I 5 x 10mm²
400m NHYMH-I 3 x 2,5mm²
12m Brüstungskanal 200x80mm Edelstahl komplett mit
Formteilen und Systemdosen zur Wandmontage.
Menge: 1,000 Stk

**1.1.3.220 RZB Downlight Sanitär Toledo**
RZB Downlight Sanitär Toledo
mit HF -BWM D=255mm
Art.-Nr.: RZB 901453.002.19

Angebotenes Fabrikat: '....................................' (vom Bieter einzutragen)
Menge: 20,000 Stk

**1.1.3.230 RZB Flat Polymero Master & Slave**
RZB Flat Polymero Master & Slave
19W max.2500KDALI Master undSlave RZB 311518.00
entsprechend Leuchtenliste Beleuchtungsberechnung
Art.Nr.: RZB 311518.00

Angebotenes Fabrikat: '....................................' (vom Bieter einzutragen)
Menge: 7,000 Stk

**1.1.3.240 LED Langfeldleuchte Fluolite**
LED Langfeldleuchte Fluolite
Art.Nr.: LZP LED 61072510

Angebotenes Fabrikat: '....................................' (vom Bieter einzutragen)
Menge: 14,000 Stk

**1.1.3.250 RZB Fluchtwegpiktogramme**
Vollkunststoffleuchte in schlagzäher Ausführung

Zur Rettungswegkennzeichnung
Gehäuse Kunststoff (Polycarbonat). Geeignet für Deckenanbau,
Ketten- oder Seilpendel, Wandanbau. Mit Zubehör auch als
Pendelleuchte möglich. Betriebsgerät integriert. Zum Anschluss
an Sicherheitsstromversorgung. 4 Folien zur Rettungswegkennzeichnung
beigelegt.
Serienname Katalog [PM]:GSUN 5
Materialnummer (SAP):672532.002
Sichtfarbe (SAP):weiß
Länge L (SAP):336 mm
Breite B (SAP):56 mm
Höhe H min. (SAP):238 mm
Nettogewicht (SAP):1,3 kg
Bauart Sicherheitsleuchte (SAP):für zentrale Versorgung
System Notbeleuchtung: Standard
Betriebsart (SAP):NL Dauerschaltung
Erkennungsweite (SAP):32 m
Ausführung Akku (SAP):ohne Akku
Nennlampe 1 (SAP):LED
Sockel Lampe 1 (SAP):ohne Sockel
Lichtfarbe Lampe 1 (SAP):4000K
Farbwiedergabeindex Lampe 1 (SAP):80
Schaltungsart Lampe 1 (SAP):EVG
Spannung kombiniert: 220 - 240 V / 0 Hz, 50 - 60 Hz
Leistungsfaktor (SAP):0,83
Schutzklasse (SAP):II
Leuchten an Sicherung B16A (SAP):27
Einschaltstrom / Einschaltzeit kombiniert: 27 A / 250 µs
Schutzart (SAP):IP 54
Umgebungstemperatur kombiniert (JS):-10 °C ... + 45 °C
Schlagschutz: IK04 (Schlagschutz 0,50 Joule)
Sicherheitszeichen (SAP):F-Zeichen
Sonstige Zeichen (SAP):WEEE-Zeichen und über eine Buslinie überwacht
Alle Leuchten mit Sibel Funktion werden aus der Notstromverteilung gespeist,
Teilung gespeist und über eine Buslinie überwacht.
Menge: 5,000 Stk

*Hinweis: Allgemein- und Nebenflächen*

**1.1.3.260 Ladepunkte 7,5 kW**
Ausführung voraussichtlich als Wallboxen mit
je 2 Ladepunkten 1 je Wohneinheit

Angebotenes Fabrikat: '....................................' (vom Bieter einzutragen)
Menge: 38,000 Stk

**1.1.3.270 Zuleitungen Ladepunkte von UV in TG**
NYY 5x35mm²
Verlegung auf Schienen an der Wand mit Anprallschutz
Menge: 350,000 m

**1.1.3.280 Installationen Treppenhaus und Allgemeinbereiche**
Reinigungssteckdosen Treppenhaus
Steckdosen auf den Etagen im Aufzugsvorraum abschließbar
zentral in der UV Allgemein schaltbar
11 St Busch-Jäger Reinweiß Klappdeckel abschließbar
Rahmen mit Beschriftungsfeld
11 St Anschlüsse für die Automatiktür notwendiger Flur
22 St. Öffnungstaster für die Automatiktürsteuerung
Je Technikraum Lichtschalter, Steckdose und Datendose als
Montageeinheit Aufputz am Zugang
10 St. Schalter-Steckdosenkombi Busch Jäger Ocean AP FR
10 St Datendose Doppeldose CAT6a AP FR Busch Jäger
5 St. Präsensmelder für die Beleuchtungssteuerung
in Fluren Schleusen und Kellerbereichen
je nach Bedarf Anschlüsse haustechnische Anlagen
Menge: 1,000 Stk

**1.1.3.290 RZB Downlight Toledo**
RZB Downlight Sanitär Toledo
mit HF-BWM D=255mm
Art.Nr.: RZB 901453.002.19

Angebotenes Fabrikat: '....................................' (vom Bieter einzutragen)
Menge: 36,000 Stk

**1.1.3.300 Langfeldleuchten LED mit Sibel Baustein**
Langfeldleuchten LED mit Sibel Baustein
(Technik- und Abstellräume) gemäß Leuchtenliste
Beleuchtungsberechnung
Alle Leuchten mit Sibel Funktion werden aus der Notstromverteilung
gespeist und über eine Buslinie überwacht.
Menge: 8,000 Stk

**1.1.3.310 Langfeldleuchten LED**
Langfeldleuchten LED (Technik- und Abstellräume)
gemäß Leuchtenliste Beleuchtungsberechnung

Richtfabrikat: Floulite LZP LED 61072510

Angebotenes Fabrikat: '....................................' (vom Bieter einzutragen)
Menge: 24,000 Stk

**1.1.3.320 Langfeldleuchten LED m. Bewegungsmelder**
Langfeldleuchten LED (Technik- und Abstellräume)
gemäß Leuchtenliste Beleuchtungsberechnung

Richtfabrikat: Floulite LZP LED 61072555

Angebotenes Fabrikat: '....................................' (vom Bieter einzutragen)
Menge: 3,000 Stk

**1.1.3.330 Sicherheitsleuchten für Öffentliche Teilbereiche Weiß**
Sicherheitsleuchten für Öffentliche Teilbereiche Weiß
Quadratisch für Aufbaumontage mit Überwachungsbaustein
Alle Leuchten mit Sibel Funktion werden aus der Notstromverteilung
gespeist und über eine Buslinie überwacht.
Menge: 8,000 Stk

**1.1.3.340 Fluchtwegspiktogramme RZB**
Vollkunststoffleuchte in schlagzäher Ausführung

Zur Rettungswegkennzeichnung
Gehäuse Kunststoff (Polycarbonat). Geeignet für Deckenanbau,
Ketten- oder Seilpendel, Wandanbau. Mit Zubehör auch als
Pendelleuchte möglich. Betriebsgerät integriert. Zum Anschluss
an Sicherheitsstromversorgung.
4 Folien zur Rettungswegkennzeichnung beigelegt.
Serienname Katalog [PM]:GSUN 5
Materialnummer (SAP):672532.002
Sichtfarbe (SAP):weiß
Länge L (SAP):336 mm
Breite B (SAP):56 mm
Höhe H min. (SAP):238 mm
Nettogewicht (SAP):1,3 kg
Bauart Sicherheitsleuchte (SAP):für zentrale Versorgung
System Notbeleuchtung: Standard
Betriebsart (SAP):NL Dauerschaltung
Erkennungsweite (SAP):32 m
Ausführung Akku (SAP):ohne Akku
Nennlampe 1 (SAP):LED
Sockel Lampe 1 (SAP):ohne Sockel
Lichtfarbe Lampe 1 (SAP):4000K
Farbwiedergabeindex Lampe 1 (SAP):80
Schaltungsart Lampe 1 (SAP):EVG
Spannung kombiniert: 220 - 240 V / 0 Hz, 50 - 60 Hz
Leistungsfaktor (SAP):0,83
Schutzklasse (SAP):II
Leuchten an Sicherung B16A (SAP):27
Einschaltstrom / Einschaltzeit kombiniert: 27 A / 250 µs
Schutzart (SAP):IP 54
Umgebungstemperatur kombiniert (JS):-10 °C . + 45 °C
Schlagschutz: IK04 (Schlagschutz 0,50 Joule)
Sicherheitszeichen (SAP):F-Zeichen
Sonstige Zeichen (SAP):WEEE-Zeichen
Alle Leuchten mit Sibel Funktion werden aus der Notstromverteilung
gespeistteilung gespeist und über eine Buslinie überwacht
Menge: 42,000 Stk

**1.1.3.350 Treppenhausleuchte RZB Flat Polymero**
Treppenhausleuchte RZB Flat Polymero
19W max.2500KDALI Master und Slave RZB 311518.00
entsprechend Leuchtenliste Beleuchtungsberechnung
Art. Nr.: RZB 311518.00

Angebotenes Fabrikat: '....................................' (vom Bieter einzutragen)
Menge: 57,000 Stk

**1.1.3.360 Treppenhausleuchte RZB Flat Polymero**
Treppenhausleuchte RZB Flat Polymero
19W max.2500K DALI Master und Slave RZB 311518.00
mit Sibelbaustein entsprechend Leuchtenliste
Alle Leuchten mit Sibel Funktion werden aus der Notstromverteilung gespeist und über eine Buslinie überwacht
Art.-Nr.: RZB 311518.00

Angeb. Produkt '..........................................' vom Bieter einzutragen
Menge: 78,000 Stk

**1.1.3.370 Representative Beleuchtung Eingangsbereich**
1 St. repräsentative Beleuchtung Eingangsbereich
Leuchte gemäß Leuchtenliste DALI gesteuert 2700K
SLV ONE 80 34,1W 2700K Art.Nr. 1002911

Angebotenes Fabrikat: '....................................' (vom Bieter einzutragen)
Menge: 1,000 Stk

**1.1.3.380 Linelight Pro LED DALI 2500K**
Linelight Pro LED DALI 2500K siehe Leuchtenliste
L 66808H FlexStip 600 HE+L 69X00S+L 69XS3F 800mm

Angebotenes Fabrikat: '....................................' (vom Bieter einzutragen)
Menge: 140,000 m

##### Titel 1.1.4 Aussenbeleuchtung

*Hinweis: Hinweis*
Die Aussenbeleuchtung hat die Anforderungen der Lichtberechnung
hinsichtlich des Schutzes der Fledermäuse zwingend einzuhalten.

Der Titel umfasst auch die Aussenleuchten im Bereich Riegel (Titel 8).

**1.1.4.10 T01 - SIRI BLVD 1.0.Leuchtenkopf**
SIRI BLVD 1.0.Leuchtenkopf
Spot an kurzem Ausleger Mastaufsatz D=60mm 38W/230V
Lichtfarbe 2500K Sonderanfertigung
Fabrikat L&L
Modell SIRI BVDL 1.0
Art-Nr.: SL1010 FCHM Sonderanfertigung
als komplette Einheit liefern und montieren

Angebotenes Fabrikat: '....................................' (vom Bieter einzutragen)
Menge: 16,000 Stk

**1.1.4.20 T02 - Linear 2.1. Pollerleuchte anthrazit**
Linear 2.1. Pollerleuchte anthrazit
Pollerleuchte für den Außenbereich 4W/230V
Lichtfarbe 2200K Sonderanfertigung
mit einseitigem Lichtaustritt
Art.-Nr.: CL2110 FAH
Leuchtenrohr Höhe 800mm anthrazit
Art.-Nr.: WT20800H
Erdstück
Art.-Nr.: Wt000000
Dimmermodul ADV576DALIN1
Fabrikat L&L
als komplette Einheit liefern und montieren

Angebotenes Fabrikat: '....................................' (vom Bieter einzutragen)
Menge: 34,000 Stk

**1.1.4.30 T03 - Linear 2.1. Pollerleuchte Corten**
Linear 2.1. Pollerleuchte Corten
Pollerleuchte für den Außenbereich 4W/230V
Lichtfarbe 2200K Sonderanfertigung
mit einseitigem Lichtaustritt
Art.-Nr.: CL2110 FAH
Leuchtenrohr Höhe 800mm Corten
Art.-Nr.: WT20800H
Erdstück
Art.-Nr.: Wt000000
Dimmermodul ADV576DALIN1
Fabrikat L&L
als komplette Einheit liefern und montieren

Angebotenes Fabrikat: '....................................' (vom Bieter einzutragen)
Menge: 23,000 Stk

**1.1.4.40 T04.1 - Geko 5.1. Wandleuchte für den Außenbereich oval**
Geko 5.1. Wandleuchte für den Außenbereich oval
Wandleuchte für den Außenbereich 10W/230V
mit einseitigem Lichtaustritt oval anthrazit
mit integrierten Netzteil DALI Steuerung
Lichtfarbe 2500k Sonderanfertigung
Art.-Nr.GK5110FWH
Distanzstück zur Wandmontage
Art-Nr. WD0300H antrazit
Fabrikat L&L
als komplette Einheit liefern und montieren

Angebotenes Fabrikat: '....................................' (vom Bieter einzutragen)
Menge: 12,000 Stk

**1.1.4.50 T04.2 - Geko 5.1. Wandleuchte für den Außenbereich eng**
Geko 5.1. Wandleuchte für den Außenbereich eng
Wandleuchte für den Außenbereich 10W/230V
mit einseitigem Lichtaustritt oval anthrazit
mit integrierten Netzteil DALI Steuerung
Lichtfarbe 2500k Sonderanfertigung
Art.-Nr.GK5110FfH
Distanzstück zur Wandmontage
Art-Nr. WD0300H antrazit
Fabrikat L&L
als komplette Einheit liefern und montieren

Angebotenes Fabrikat: '....................................' (vom Bieter einzutragen)
Menge: 10,000 Stk

**1.1.4.60 T05.1 - Ginko 3.0. Strahler für den Außenbereich**
Ginko 3.0. Strahler für den Außenbereich
zur Mastmontage 10W 24V DC anthrazit
Lichtfarbe 2000K Sonderanfertigung
Art.Nr.: GN30000FMH-4
Vorschaltgerät Maststrahler
Netzteil mit DALI Funktion
Art.Nr.:AD020DALIT1
Fabrikat L&L
als komplette Einheit liefern und montieren

Angebotenes Fabrikat: '....................................' (vom Bieter einzutragen)
Menge: 5,000 Stk

**1.1.4.70 T05.2 - Ginko 3.0. Strahler für den Außenbereich**
Ginko 3.0. Strahler für den Außenbereich
zur Mastmontage 10W 24V DC anthrazit
Lichtfarbe 1800K Sonderanfertigung
Art.Nr.: GN30000FPH-4
Schatteneffekt-Filter
im Leuchtenkörper integriert
Art.-Nr.: WR8000
Vorschaltgerät Gobo
Netzteil mit DALI Funktion
Art.Nr.:AD020DALIT1
Fabrikat L&L
als komplette Einheit liefern und montieren

Angebotenes Fabrikat: '....................................' (vom Bieter einzutragen)
Menge: 9,000 Stk

**1.1.4.80 T06 - Ginko 3.0. Strahler für den Außenbereich**
Ginko 3.0. Strahler für den Außenbereich
zur Mastmontage oval 10W 24V DC anthrazit
Lichtfarbe 2500K Sonderanfertigung
Art.Nr.: GN30000FXH-4
Magnet für ausrichtbare Optik
und optischen Zoom
Art.-Nr.: WE0201
Vorschaltgerät Mastleuchte
Netzteil mit DALI Funktion
Art.Nr.:AD020DALIT1
Fabrikat L&L
als komplette Einheit liefern und montieren

Angebotenes Fabrikat: '....................................' (vom Bieter einzutragen)
Menge: 16,000 Stk

**1.1.4.90 T07 - Cube C1.2. Deckenleuchte für den Außenbereich**
Cube C1.2. Deckenleuchte für den Außenbereich
Leuchte zur Deckenmontage 6W / 230V anthrazit
Lichtfarbe 2500K Sonderanfertigung
Art.-Nr.:CU1232FSH
Vorschaltgerät Netzteil dimmbar
230V 500mA
Art.-Nr.: ACUNIO29T1
Fabrikat L&L
als komplette Einheit liefern und montieren

Angebotenes Fabrikat: '....................................' (vom Bieter einzutragen)
Menge: 21,000 Stk

**1.1.4.100 T08 - LED Linear Handlauf Treppe**
LED Linear Handlauf Treppe
Modulare Leuchte zur montage im Handlauf
XOOLINE HD 10 W820 2500K
für je 3m pro Handlauf
Vorschaltgerät IN.finite DALI DT6 2Ch CV
Art.-Nr.: 16000268-DT6
Vorschaltgerät EVG
Art.-Nr.: 16000154
Teileliste pro Handlauf
Fabrikat LED LINEAR lighting solutions
als komplette Einheit liefern und montieren

Einzellänge ca. 2,0m

Angebotenes Fabrikat: '....................................' (vom Bieter einzutragen)
Menge: 4,000 Stk

**1.1.4.110 T09 - LED Linear Handlauf Terasse**
LED Linear Handlauf Terasse
Modulare Leuchte zur montage im Handlauf
XOOLINE HD 10 W820 2500K
für 26m für den Handlauf in teilen zu konfigurieren
und als Komplettposition anzubieten
Vorschaltgerät IN.finite DALI DT6 2Ch CV
Art.-Nr.: 16000268-DT6
Vorschaltgerät EVG
Art.-Nr.: 16000154
Fabrikat LED LINEAR lighting solutions
als komplette Einheit liefern und montieren

Länge: ca. 21m

Angebotenes Fabrikat: '....................................' (vom Bieter einzutragen)
Menge: 1,000 Stk

**1.1.4.120 T10 - Pasito 1.1. Orientierungsleuchte für den Außenbereich**
*** Bedarfsposition ohne GB
Pasito 1.1. Orientierungsleuchte für den Außenbereich
Einbauleuchte mit Rahmen 8W / 230V anthrazit
Lichtfarbe 2500K Sonderanfertigung
Art.-Nr.:PA11100FAH
Gehäuse für Mauerwerk
Art.-Nr.: WC1430
Fabrikat L&L
als komplette Einheit liefern und montieren

Angebotenes Fabrikat: '....................................' (vom Bieter einzutragen)
Menge: 6,000 Stk

**1.1.4.130 T11 - Lichtmast BEGA 3,5m Anthrazit**
Lichtmast BEGA 3,5m Anthrazit
Aluminium-Lichtmast mit Fußplatte
Konischer Mast nach DIN EN 40-6
EU-Konformitätszertifikat 0780-CPR-63018
Mast aus Aluminium und Aluminiumguss
Pulverbeschichtet und lakiert
Mastzopf D=60mm
Fußplatte mit 4 Befestigungsbohrungen zur Montage
auf ein Fundament
Fabrikat: BEGA
Art.-Nr. 70786
als komplette Einheit liefern und montieren

Angebotenes Fabrikat: '....................................' (vom Bieter einzutragen)
Menge: 16,000 Stk

**1.1.4.140 T12 - Lichtmast BEGA 4,0m Anthrazit**
Lichtmast BEGA 4,0m Anthrazit
Aluminium-Lichtmast mit Fußplatte
Konischer Mast nach DIN EN 40-6
EU-Konformitätszertifikat 0780-CPR-63018
Mast aus Aluminium und Aluminiumguss
Pulverbeschichtet und lackiert
Mastkopf D=60mm
Fußplatte mit 4 Befestigungsbohrungen zur Montage
auf ein Fundament
Fabrikat: BEGA
Art.-Nr. 70787
als komplette Einheit liefern und montieren
Angeb. Produkt '..........................................' vom Bieter einzutragen
Menge: 8,000 Stk

**1.1.4.150 Loggien - Line Light WE**
Line Light für Wand und Deckenanbau lt. De Schutter
entsprechend Lichtkonzept mit DALI Treiber zur
Lichtsteuerung max 2500K
Linelight Pro LED DALI 2500K siehe Leuchtenliste
L 66808H FlexStip 600 HE+L 69X00S+L 69XS3F 800mm

Einbauort: Loggien 2.- 9.OG - Lichtvoute

Einzellänge ca. 6,50m

Angebotenes Fabrikat: '....................................' (vom Bieter einzutragen)
Menge: 16,000 Stk

**1.1.4.160 Loggia - Line Light GE**
Line Light für Wand und Deckenanbau lt. De Schutter
entsprechend Lichtkonzept mit DALI Treiber zur
Lichtsteuerung max. 2500K
Linelight Pro LED DALI 2500K siehe Leuchtenliste
L 66808H FlexStip 600 HE+L 69X00S+L 69XS3F 800mm

Einbauort: Loggia 1.OG - Lichtvoute

Einzellänge ca. 15,00m

Angebotenes Fabrikat: '....................................' (vom Bieter einzutragen)
Menge: 1,000 Stk

**1.1.4.170 BEGA Erdstück zur Mastmontage**
BEGA Erdstück zur Mastmontage
Ergänzungsteil
Art.-Nr.: 70 899
Menge: 1,000 Stk

##### Titel 1.1.5 Bauleistungen für Kabelanlagen

**1.1.5.10 Deckenauslass in Betondecken, D=25mm**
Deckenauslass in Betondecken, D=25mm,
einmessen und herstellen einschl. Bohrung,
durchführen der Leuchtenanschlussleitung
einschl. absetzen von Kabeln oder Leitungen
bis 5x2,5 und abschließen mit Steckklemmen
liefern und herstellen.
Menge: 20,000 Stk

**1.1.5.20 Schlitz 2x3 cm für Leitungsverlegung**
Schlitz 3x2 cm für Leitungsverlegung In Mauerwerk oder Beton
bauwerksschonend mit Schlitzfräse herstellen ohne verschließen.
Menge: 8240,000 m

**1.1.5.30 Schlitz 5x3 cm für Leitungsverlegung**
Schlitz 5x2 cm für Leitungsverlegung In Mauerwerk oder Beton
bauwerksschonend mit Schlitzfräse herstellen ohne verschließen.
Menge: 3300,000 m

**1.1.5.40 Wanddurchbruch bis 2cm in Betonwand bis Tiefe 30cm**
Wanddurchbruch bis 2cm in Betonwand bis Tiefe 30cm
herstellen.
Menge: 100,000 Stk

**1.1.5.50 Wanddurchbruch bis 6cm in Betonwand bis Tiefe 30cm**
Wanddurchbruch bis 6cm in Betonwand bis 30cm
herstellen.
Menge: 50,000 Stk

**1.1.5.60 Bohrungen uP-Dosen**
Kernbohrungen für Unterputz-Abzweigdosen in Beton
bauwerksschonend herstellen, einschl. Anzeichnen und
Entsorgen des Bohrgutes.
Menge: 1525,000 Stk

**1.1.5.70 Brandschutzabschottungen an Kabel-/Leitungsanlagen,**
Brandschutzabschottungen an Kabel-/Leitungsanlagen,
mit allgemeiner bauaufsichtlicher Zulassung,
Feuerwiderstandsklasse DIN 4102-9 S90 in Gebäuden,
Oberkante Abschottung über Fußboden bis 3,5 m, in Decke
eckiger Durchbruch, Querschnitt 0,05 bis 0,1 qm, mit Mörtelschott,
liefern und betriebsfertig montieren.
Menge: 100,000 Stk

**1.1.5.80 Brandschutzabschottungen an Kabel-/Leitungsanlagen,**
Brandschutzabschottungen an Kabel-/Leitungsanlagen,
mit allgemeiner bauaufsichtlicher Zulassung,
Feuerwiderstandsklasse DIN 4102-9 S90
in Gebäuden,
Oberkante Abschottung über Fußboden bis 3,5 m, in Wand
eckiger Durchbruch, Querschnitt 0,05 bis 0,1 qm,
mit Mörtelschott,
liefern und betriebsfertig montieren.
Menge: 200,000 Stk

##### Titel 1.1.6 Sonstiges

**1.1.6.10 Inbetriebnahme Elektroanlagen**
*** Pauschalposition
Inbetriebnahmen aller im Gewerk Elektrotechnik (Starkstrom)
vorkommenden Anlagen und Komponenten durch den Ausführenden,
wie z.B. Elt.-Verteilungen mit Sicherungen etc.,
Inkl. der Erstellung von Inbetriebnahmeprotokollen,
Inkl. Inbetriebnahme aller Schaltanlagen Gewerk ELT, mit
Funktionsprüfung,  mit Parametrierung nach Vorgaben des
Betreibers bzw. nach Anlagenbedürfnissen prüfen und vornehmen.
Menge: 1,000 psch

**1.1.6.20 Einweisung Bedienpersonal AG**
*** Pauschalposition
Gründliche Einweisung des Betreibers bzw. dessen Vertreter in:
- Anlagenbedienung
- Anlagenwartung
- Störungsursachen
- Störungsbehebung
Der genaue Umfang ist mit dem AG abzustimmen.
Die Einweisung(en) ist(sind) vom Betreiber schriftlich bestätigen
zu lassen.
Menge: 1,000 psch

**1.1.6.30 Erstellen Revisionsunterlagen**
*** Pauschalposition
Erstellen Revisionsunterlagen für Gewerk Elektro (Starkstrom) auf
Basis der Werk- und Montageplanung (Ausführungsplanung).
Gliederung der Revisionsunterlagen wie in Vorbemerkungen beschrieben.
Die Gliederung der Revisionsunterlagen ist mit dem AG abzustimmen.
Inkl. Erstellen der CAD-Pläne, auf Basis der vom AN erstellten
Ausführungsplanung, gemäß den Vorbemerkungen.
Die vollständigen Unterlagen sind mit Inhaltsverzeichnis und Gliederung,
1-fach in Papierform im Ordner,
1 x digital im pdf-/dwg-Format und 1 x als digitaler Upload
auf epo-planserver.de dem AG zu übergeben.
Zur Abnahme müssen diese mindestens als Vorabzug vorliegen.
Menge: 1,000 psch

**1.1.6.40 StVS, Tätigkeitsbild ELT-Obermonteur**
*** Bedarfsposition ohne GB
*** Bezugsbeschreibung
Für Sonderleistungen, Baunebenleistungen u. sonstiges.
Ausführung von Stundenloharbeiten nur auf Anweisung der
TGA-Bauleitung oder Vertreter des AG.
Tätigkeitsbild ELT-Obermonteur
Menge: 1,000 h

**1.1.6.50 StVS, Tätigkeitsbild ELT-Monteur**
*** Bedarfsposition ohne GB
*** wie Position 1.1.6.40
Tätigkeitsbild ELT-Monteur
Menge: 1,000 h

**1.1.6.60 StVS, Tätigkeitsbild ELT-Montagehelfer**
*** Bedarfsposition ohne GB
*** wie Position 1.1.6.40
Tätigkeitsbild ELT-Montagehelfer
Menge: 1,000 h

##### Titel 1.1.7 Wartung ELT-Starkstromanlagen

**1.1.7.10 Wartungsdienst für die Dauer der Gewährleistung**
*** Pauschalposition
*** Bedarfsposition ohne GB
Wartungsdienst für die Dauer der Gewährleistung für die im
vorliegenden Leistungsverzeichnis beschrieben ELT-Anlagen
(Starkstrom) und Anlagenkomponenten, Anteil Ausschreibung
ELT-Starkstromanlagen gemäß Wartung 2014 AMEV und VDMA.
Laufzeit = Gewährleistungszeit
Anzahl der Wartungsdienste im Jahr = 2 Stück,
(10 Wartungsdienste gesamt für diese Pauschale)
1. Wartungsdienst = 3 Monate nach Abnahme der Anlage,
2. und alle weiteren Wartungen im 6-Monatsrhythmus
Der genaue Zeitpunkt der Wartung ist mit dem Betreiber
abzustimmen.
Sämtliche durchgeführte Arbeiten, festgestellte, beseitigte und
noch offene Mängel sind systematisch, in tabellarischer Form,
und zwar in Vordrucken Wartung 2014 aufzuführen. Die Unterlagen
sind 2-fach zu erstellen.
Die Pauschale beinhaltet alle Kosten für Anfahrt, Übernachtung und
die durchzuführenden Arbeiten. Ersatz- und Verschleißteile, welche
nicht der Gewährleistung unterliegen werden gesondert abgerechnet.
Menge: 1,000 psch

**1.1.7.20 Wartungsdienst für 1 Jahr nach Ablauf der Gewährleistung**
*** Pauschalposition
*** Bedarfsposition ohne GB
Wartungsdienst für ein Jahr nach Ablauf der Gewährleistung.
Für die im vorliegenden Leistungsverzeichnis beschrieben ELT-Anlagen
(Starkstrom) und Anlagenkomponenten, Anteil Ausschreibung
ELT-Starkstromanlagen gemäß Wartung 2014 AMEV und VDMA
Laufzeit = 1 Jahr
Anzahl der Wartungsdienste im Jahr = 2 Stück,
1. Wartungsdienst = 3 Monate nach Abnahme Ablauf der
Gewährleistung,
2. und alle weiteren Wartungen im 6-Monatsrhythmus
Der genaue Zeitpunkt der Wartung ist mit dem Betreiber
abzustimmen. Sämtliche durchgeführte Arbeiten, festgestellte,
beseitigte und noch offene Mängel sind systematisch, in tabellarischer
Form, und zwar in Vordrucken Wartung 2014 aufzuführen.
Die Unterlagen sind 2-fach zu erstellen. Die Pauschale beinhaltet
alle Kosten für Anfahrt, Übernachtung und die durchzuführenden Arbeiten.
Menge: 1,000 psch

#### Abschnitt 1.2 KG 450

##### Titel 1.2.1 Multimedia

**1.2.1.10 Hausanschluss an das Netz der Telekom**
Herstellung Hausanschluss an das Glasfasernetz der Telekom
inkl. Anzeichnen der Kernbohrung, Hauseinführung- Dichtmanschette,
Gebäudehauptverteilung.
Menge: 1,000 Stk

**1.2.1.20 Hausanschluss an das Netz der Vodafone**
Herstellung Hausanschluss an das Breitbandnetz der Vodafone inkl.
anzeichnen der Kernbohrung, Hauseinführung, Dichtmanschette,
Gebäudehauptverteilung.
Menge: 1,000 Stk

**1.2.1.30 Zuleitungen Wohneinheiten BK+Glasfaser**
Zuleitung von den Hauptverteilern im UG zu den Wohnungen und
Gewerbeeinheiten sowie zu den Technikräumen jeweils Installation
Leerrohre inkl. Einziehen der Leitungen TK Glasfaser und BK Koaxial
bis in die Einheit.
550m Speed-pipe Rohr für Glasfasereinblasung
550m Flexrohr innen glatt zur Verlegung Koaxialleitung
650m Glasfaserleitung laut Telekom Liste
650m Koaxialleitung 120 db gemäß Vodafone Liste
Menge: 1,000 Stk

**1.2.1.40 Wohnungsinstallation RG**
Medienverteilung 1 Feld 6reihig mit Kunststofftür geschlitzt
Einbau Hohlwand bestückt mit Steckdosenleiste, GF-TA,
Patchpanel 18 Jacks, Koaxialverteiler 12-fach, Montageblech
für Kundenperipherie.
Leerrohr EN 20 Verlegung 50% FB, 30% HW; 20%UP ca. 220m
96m Datennetzleitung Duplex CAT7
120m Koaxialleitung 120 db nach Vodafoneliste
9 St. Doppeldatendosen RJ 45 CAT 6a
9 St. Multimedia Dosen Enddose gemäß Vodafoneliste
jeweils mit Abdeckung und Rahmen gem.
Schalterprogramm
inkl. Spleißen, Auflegen, Kabeleinziehen, Unterputzdosen, Kleinmaterial etc.
Menge: 16,000 Stk

**1.2.1.50 Wohnungsinstallation Penthouse**
*** Pauschalposition
Medienverteilung 2 Felder 6reihig mit Kunststofftür geschlitzt
Einbau Hohlwandbestückt mit Steckdosen, GF-TA, Patchpanel
18 Jacks, Koaxialverteiler 12-fach, Montageblech für Kundenperipherie.
Leerrohr EN 20 Verlegung 50% FB, 30% HW; 20%UP ca. 300m
150m Datennetzleitung Duplex CAT7
200m Koaxialleitung 120 db nach Vodafoneliste
9 St. Doppeldatendosen RJ 45 CAT 6a
9 St. Multimedia Dosen Enddose gemäß Vodafoneliste
jeweils mit Abdeckung und Rahmen gem. Schalterprogramm
inkl. Spleißen, Auflegen, Kabeleinziehen, Unterputzdosen, Kleinmaterial etc.
Menge: 1,000 psch

**1.2.1.60 Installation Büro**
*** Pauschalposition
Serverschrank 19 Zoll mit Patchpanels für die Aufnahme
von 60 Jacks bei maximal hälftiger Auslastung mit 8-fach
Schuko-Steckerleiste, Potentialausgleichsschiene, allseitig
geschlossen, belüftbar, mit Sichttür
30 St Doppeldatendose 2xRJ45 CAT 6a
3 St. HDMI-Dosen
60 St. Jacks zum bestücken der Patchpanels
900m Datennetzleitung Duplex CAT7
850m flexibles Installationsrohr M 20
inkl. Verkabelung von Server und Installationsmaterial wie
Gerätedosen u. ä. wird ggf. später Kanalinstallation für größere
Flexibilität in der Büronutzung.
Menge: 1,000 psch

**1.2.1.70 Installation Gastro**
*** Pauschalposition
von 30 Jacks bei maximal hälftiger Auslastung mit 8-fach
Schuko-Steckerleiste, Potentialausgleichsschiene, allseitig
geschlossen, belüftbar, mit Sichttür
15 St Doppeldatendose 2xRJ45 CAT 6a
3 St. HDMI-Dosen
30 St. Jacks zum bestücken der Patchpanels
600m Datennetzleitung Duplex CAT7
350m flexibles Installationsrohr M 20
inkl. Verkabelung von Server und Installationsmaterial
wie Gerätedosen u. ä.
Menge: 1,000 psch

##### Titel 1.2.2 Gegensprechanlage

**1.2.2.10 Gegensprechanlage**
*** Pauschalposition
Zentrale inkl. Vorbereitung Einbindung Paketstation und kompatibel
mit Smart Home Anwendungen
Busleitung
Haupttableau im Bereich Foyer mit Touchdisplay, Kamera,
Sprecheinheit und RFID-Modul
RFID-Sensoren und Anbindung Automatiktüren sowie elektrische
Türöffner am Zugang Gastronomie, an den Fluchttüren
Gebäuderückseite und an den Übergängen zum Riegel im 1. und 2. UG.
Anbindung Automatiktüren und Taster Türöffner an allen Türen zwischen
Aufzug und zugängliche Räume Käufer (Flure, Mieterkellerbereich).
In den Wohnungen RG je einen Klingeltaster und eine Türstation
Touchdisplay Farbe ohne Hörer Wohnung Penthouse zusätzlich elektrischer
Türöffner und RFID-Sensor

Fabrikat Sprechanlage: SKS VIRO

Fabrikat Zutrittskontrolle: Dorma Kaba
Menge: 1,000 psch

**1.2.2.20 Zusatzkomponenten Gegensprechanlage für Zugang von TG**
*** Pauschalposition
Haupttableaus im Bereich Zufahrt UG1, Zugang zum TRH C und
Übergang UG1 Riegel zum Turm mit Touchdisplay, Kamera,
Sprecheinheit und RFID-Modul.

Fabrikat: SKS
Menge: 1,000 psch

##### Titel 1.2.3 Sonnenschutz

**1.2.3.10 Sonnenschutz Zentrale**
*** Pauschalposition
Zentrale inkl. Windwächter auf dem Dach und Signalsplitter
200m Busleitung für Vernetzung der Steuerzentralen in den
Nutzeinheiten
Menge: 1,000 psch

**1.2.3.20 Wohnungsinstallation RG**
Zentralhaus in der Unterverteilung vorbereitet für Smart Home
Anwendungen Steuergerät Bestandteil der Verteilung
Menge: 16,000 Stk

**1.2.3.30 Wohnungsinstallation Penthouse**
*** Pauschalposition
Einbindung in Smart-Home-Steuerung inkl. Sonnenschutzzentrale
Bestandteil der Verteilung
Menge: 1,000 psch

**1.2.3.40 Anbindung Sonnenschutz Büro**
je Fenster ein Motoranschluss und einen Taster
Sonnenschutzzentrale Bestandteil der Verteilung
Zentralsteuerung aus Verteilung
Menge: 20,000 Stk

##### Titel 1.2.4 Anlagen technischer Brandschutz

**1.2.4.10 Anschluss Brandfallsteuerung**
*** Pauschalposition
Taster integriert in Tableau Aufzug, Rauchmelder geliefert durch
Aufzugsbauer, nur Anschließen und Montieren.
Menge: 1,000 psch

**1.2.4.20 Heimrauchmelder netzgepeist 230V**
Rauchmelder-netzgespeistmit-230V mit Ersatzstrombatterie
und integriertem Signalgeber je WE 8

Fabrikat: EI 6500
Menge: 128,000 Stk

**1.2.4.30 Heimrauchmelder-netzgespeist-230V funkvernetzt**
netzversorgte Rauchmelder mit Ersatzstrombatterie und integriertem
Signalgeber und Funkmodul zur Vernetzung innerhalb der Wohnung

Fabrikat EI 6500
Menge: 9,000 Stk

##### Titel 1.2.5 Sonstiges

**1.2.5.10 Inbetriebnahme Elektroanlagen**
*** Pauschalposition
Inbetriebnahmen aller im Gewerk Elektrotechnik (Schwachstromstrom)
vorkommenden Anlagen und Komponenten durch den Ausführenden,
wie z.B. Klingel- u. Gegensprechanlage, Videoanlage, ggf. BMA,
Sibe-Anlage, Sonnenschutzanlage etc.
Inkl. der Erstellung von Inbetriebnahmeprotokollen
Inkl. Inbetriebnahme der Schalt- und Steueranlagen, mit Funktionsprüfung,
mit Parametrierung nach Vorgaben des Betreibers bzw. nach
Anlagenbedürfnissen prüfen und vornehmen.
Menge: 1,000 psch

**1.2.5.20 Einweisung Bedienpersonal AG**
*** Pauschalposition
Gründliche Einweisung des Betreibers bzw. dessen Vertreter in:
- Anlagenbedienung
- Anlagenwartung
- Störungsursachen
- Störungsbehebung
Der genaue Umfang ist mit dem AG abzustimmen.
Die Einweisung(en) ist(sind) vom Betreiber schriftlich bestätigen
zu lassen.
Menge: 1,000 psch

**1.2.5.30 Erstellen Revisionsunterlagen**
*** Pauschalposition
Erstellen Revisionsunterlagen für Gewerk Elektro (Schwachstromanlagen)
auf Basis der Werk- und Montageplanung (Ausführungsplanung).
Gliederung der Revisionsunterlagen wie in Vorbemerkungen beschrieben.
Die Gliederung der Revisionsunterlagen ist mit dem AG abzustimmen.
Inkl. Erstellen der CAD-Pläne, auf Basis der vom AN erstellten
Ausführungsplanung, gemäß den Vorbemerkungen.
Die vollständigen Unterlagen sind mit Inhaltsverzeichnis und Gliederung,
1-fach in Papierform im Ordner,
1 x digital impdf-/dwg-Format
und 1 x als digitaler Upload auf epo-planserver.de dem AG zu übergeben.
Zur Abnahme müssen diese mindestens als Vorabzug vorliegen.
Menge: 1,000 psch

**1.2.5.40 StVS, Tätigkeitsbild ELT-Obermonteur**
*** Bedarfsposition ohne GB
*** Bezugsbeschreibung
Für Sonderleistungen, Baunebenleistungen sonstiges.
Ausführung von Stundenloharbeiten nur auf Anweisung der
TGA-Bauleitung oder Vertreter des AG.
Tätigkeitsbild ELT-Obermonteur
Menge: 1,000 h

**1.2.5.50 StVS, Tätigkeitsbild ELT-Monteur**
*** Bedarfsposition ohne GB
*** wie Position 1.2.5.40
Tätigkeitsbild ELT-Monteur
Menge: 1,000 h

**1.2.5.60 StVS, Tätigkeitsbild ELT-Montagehelfer**
*** Bedarfsposition ohne GB
*** wie Position 1.2.5.40
Tätigkeitsbild ELT-Montagehelfer
Menge: 1,000 h

##### Titel 1.2.6 Wartung ELT-Schwachstromanlagen

**1.2.6.10 Wartungsdienst für die Dauer der Gewährleistung**
*** Pauschalposition
*** Bedarfsposition ohne GB
Wartungsdienst für die Dauer der Gewährleistung
für die im vorliegenden Leistungsverzeichnis beschrieben
ELT-Anlagen (Schwachstrom) und Anlagenkomponenten,
Anteil Ausschreibung ELT-Schwachstromanlagen gemäß
Wartung 2014 AMEV und VDMA.
Laufzeit = Gewährleistungszeit
Anzahl der Wartungsdienste im Jahr = 2 Stück,
(10 Wartungsdienste gesamt für diese Pauschale)
1. Wartungsdienst = 3 Monate nach Abnahme der Anlage,
2. und alle weiteren Wartungen im 6-Monatsrhythmus
Der genaue Zeitpunkt der Wartung ist mit dem Betreiber
abzustimmen.
Sämtliche durchgeführte Arbeiten, festgestellte, beseitigte
und noch offene Mängel sind systematisch, in tabellarischer
Form, und zwar in Vordrucken Wartung 2014 aufzuführen.
Die Unterlagen sind 2-fach zu erstellen. Die Pauschale beinhaltet
alle Kosten für Anfahrt, Übernachtung und die durchzuführenden
Arbeiten. Ersatz- und Verschleißteile, welche nicht der Gewährleistung
unterliegen werden gesondert abgerechnet.
Menge: 1,000 psch

**1.2.6.20 Wartungsdienst für 1 Jahr nach Ablauf der Gewährleistung**
*** Pauschalposition
*** Bedarfsposition ohne GB
Wartungsdienst für ein Jahr nach Ablauf der Gewährleistung.
Für die im vorliegenden Leistungsverzeichnis beschrieben ELT-Anlagen
(Starkstrom) und Anlagenkomponenten, Anteil Ausschreibung
ELT-Starkstromanlagen gemäß Wartung 2014 AMEV und VDMA
Laufzeit = 1 Jahr
Anzahl der Wartungsdienste im Jahr = 2 Stück,
1. Wartungsdienst = 3 Monate nach Abnahme Ablauf der Gewährleistung,
2. und alle weiteren Wartungen im 6-Monatsrhythmus
Der genaue Zeitpunkt der Wartung ist mit dem Betreiber abzustimmen.
Sämtliche durchgeführte Arbeiten, festgestellte, beseitigte und noch offene
Mängel sind systematisch, in tabellarischer Form, und zwar in Vordrucken
Wartung 2014 aufzuführen. Die Unterlagen sind 2-fach zu erstellen.
Die Pauschale beinhaltet alle Kosten für Anfahrt, Übernachtung und die
durchzuführenden Arbeiten.
Menge: 1,000 psch
